# Erweiterung Schule Grassau
Angebotsaufforderung (GAEB 90, DA83)
Vergabenummer: 38
DV-Nummer: 38
Währung: EUR
Auftraggeber: Gemeinde Grassau

## Vorgehängte Faserzementtafelfassaden
Datum: 21.08.26

### 01 Vorgehängte Faserzementtafel-Fassaden

*Hinweis*
1.  ALLGEMEINES

1.1  Abkürzungen in der Ausschreibung
   -  AG  Auftraggeber
   -  AN  Auftragnehmer
   -  o.glw.  oder gleichwertig
   -  v.g.  vorgenannt
   -  EP  Einheitspreis
   -  OK RB  Oberkante Rohboden
   -  OK FFB  Oberkante Fertigfußboden
   -  Mw  Mauerwerk
   -  Stb  Stahlbeton

1.2  Lage des Grundstücks
  Das Grundstück befindet innerhalb der Gemeinde
  83224 Grassau, Landkreis Traunstein, Flnr. 74,
  Schulgebäude Birkenweg 10 - 14

1.3  Umgebung
  Begrenzung:
  im Norden:  Öffentl. Straße Birkenweg mit
Wohnbebauung,
  Kindergarten und Schule (Containeranlage)
  im Osten:  Sporthalle
  im Westen:  Bestandsschulgebäude
  und Süden:  Gemeindestraße, Brachflächen

Die Baumaßnahme wird bei laufendem Betrieb der
benachbarten Sporthalle und  des Schulgebäudes
ausgeführt. Der Birkenweg vor dem Sanierungsgebäude
wird zeitgleich zur Sanierung und
Erweiterungsbaumaßnahme als Schulweg zur
Schulcontaineranlage genutzt.
Der AN hat dafür zu sorgen, dass weder für Personen
noch für den ruhenden und fließenden Verkehr
angrenzender Straßen noch für benachbarte Gebäude
keine Gefährdung durch die Bauarbeiten bestehen.
Für eine an die Baustelle angrenzende sichere
Verkehrsführung ist zu sorgen.
Der Auftragnehmer hat sicherzustellen, dass der
Baubereich nach den geltenden Vorschriften abgesperrt
und gesichert ist, sowohl bei laufendem
Baustellenbetrieb als auch während der arbeitsfreien
Zeit.
Für den ausreichenden Emmissions- und Immissionschutz
hat der AN zu sorgen.
Alle hierfür notwendigen Aufwendungen sind in die EP
einzurechnen, sofern nicht gesonderte Positionen im LV
beschrieben sind.
Lärmintensive Arbeiten sind mind. 14 Tage vor der
Ausführung bei der Bauleitung anzumelden.
Vor Beginn der Arbeiten hat sich der AN über die
örtlichen Gegebenheiten hinsichtlich Maschineneinsatz,
Lagerflächen für Personalunterkünfte, Geräte, Material
etc. zu informieren.

  Liefer- und Abtransport sind so zu terminieren,
dass diese nicht mit Betrieb der bebachbarten
Sporthalle und der Schule sowie dem Verkehr im Umfeld
der Schulcontaineranlage und des Kindergartens
kollidieren. Vorwiegend sind dabei die Uhrzeiten des
allgemein üblichen Beginns und Endes des werktäglichen
Schul-/Kindergartenbetriebs zu berücksichtigen.
Wartende Baustellen-LKW sind im Umfeld des
Kindergartens und der Schulcontaineranlage nicht
zulässig.
An der Baustellenausfahrt ist bei An- und Abtransport
stets ein Sicherheitsposten (Einweiser) zu platzieren,
der die gefahrlose Ein- und Ausfahrt von LKW und
sonstigen Fahrzeuge zur Baustelle regelt.

Die gesetzlichen Auflagen des Umweltschutzes sind
einzuhalten.
Die Geräte- und Maschinenschutzverordnung in der
aktuellen Fassung sowie die einschlägigen Vorschriften
für die Lagerung wassergefährdender Flüssigkeiten sind
zu beachten.
Die Richtlinien zum Schutz von Bäumen und Sträuchern
im Bereich von Baustellen (RSBB) sind zu beachten.
Im Hinblick auf Baulärm gelten die Anforderungen
-  des BIMSchG
-  der Allg. Verwaltungsvorschrift gg.
  Baulärm-Geräuschimmissionen
-  aller übrigen einschlägigen landesrechtlichen
  Vorschriften Bayerns

  Die Baustellenordnung des SiGeKo ist vom AN
einzuhalten.

1.4  Auflagen aus der Baugenehmigung
  Die Auflagen aus der Baugenehmigung sind
grundsätzlich zu
  beachten, diese wurden jedoch bereits im LV
berücksichtigt .

1.5  Höhenentwicklung
  Das vorhandene Baugelände liegt nahezu ebenflächig
im Mittel mit
  OK auf ca. 537,15 m üNN etwa auf OK Straßennieveau
des
  Birkenwegs.
  Leichte Höhenunterschiede bis ca. 60 cm sind durch
Anschüttungen
  und Lichtgräben unmittelbar am Schulgebäudes
vorhanden.

  Gebäudebezugshöhe  +/- 0,00  =  538,53 m.ü.NN

  OK FFB EG Bestandsgebäude
  BT4  = +0,04= 538,57

  OK FFB EG Neubau
  BT6  = -1,48= 537,05

  Höhe FFB Bestand und Neubau müssen ab dem 1.OG der
selben Höhe entsprechen und sind je Stockwerk zu
überprüfen.

1.6  Erschließung
  Das Baugrundstück wird von der Orthenburger Straße
(B305) aus
  über die Marktstraße entlang der Südseite und  vom
Birkenwed  entlang der Nordseite des bestehenden
  Schulkomplexes erschlossen.

Park und Lagerflächen
Park- und Lagerflächen sind auf der
Baustelleneinrichtungsfläche  vorhanden.

1.7  Bauablauf, Bauwerk und Nutzung
  Das Baumaßnahme ist planerisch in einzelne Bauteile
gegliedert
  und ausführungstechnisch in zeitlich getrennte
Bauabschnitte
  unterteilt.
  Der Bestandsgebäudekomplex wurde in den
Bauabschnitten 1 + 2
  saniert.
  Der 3. Bauabschnitt umfasst die Erstellung des
nicht unterkellerten,
  4 geschossigen Erweiteungsneubaues sowie eines
Verbindungsgangs zwischen Erweiterungsbau und vorhandenem
Sporthallenneubau.

  Erweiterungsbau:
  Gründung:  Stahlbeton-Fundamentbodenplatte

  Konstruktion:  Innen- und Außenwände, Decken und
Innentreppen
  aus Stahlbeton, obere Geschossdecke mit obenseitiger Wärmedämmung

  Dach:  Gleichschenkeliges Walmdach, als Kaltdach
in
  zimmermannsmäßiger Holzkonstruktion mit Pfetten
  und Sparren, Dachneigung 16,3°, mit mittig angeordnetem Lichtdachaufbau

  Eindeckung:  Dachziegel auf Lattung und
Konterlattung

  Fassaden:  Vorgehängte, hinterlüftete, senkrecht
angeordnete
  Holzverkleidung, wärmgedämmt.

  Innenausbau:  Verputzte Stb-Innenwände und
Trockenbauinnenwände mit GK-Beplankung.
  Sanitärbereiche und Küche mit Wand- und Bodenfliesen, Treppenräume mit Bodenfliesen, Linoleumbodenbeläge in den Fluren und Klassenräumen,
  Parkett in den Gemeinschafträumen, Aula, Bühne
  etc. im EG.

  Fenster und
  Türen:  Alu-Pfosten-Riegel-Fassade im EG, sonst
Alu-Holz-
  Fenster, Screen-Sonnenschutz, Alu-Türelemente
  innen, Raumtüren in Holz mit Stahlzargen

  Technische
  Ausrüstung:  Neuinstallation und
  -ausstattung der Elektro-, Sanitär-, Heizungs-
und
  Lüftungstechnik, Neueinrichtung der WC etc. im
  gesamten Gebäudekomplex.

  Verbindungsgang:
  Konstruktion:  Stahlbetonbau aus Stützen,
Unterzügen, WU-
  Fundamentbodenplatte und Einzelfundamenten

  Dach:  Wärmegedämmtes Pultdach über
Verbindungsgang,
  Dachneigung 14°, und 5° geneigtes Flachdach über
  Pausenhof, beide in Stahlbeton mit Metaldeckung

  Fassaden:  WDVS auf Betonteilen,
Alu-Pfosten-Riegel-Fassade

  Innenausbau:  Gespachtelte Stb-Innenwände und
Trockenbauinnenwände mit GK-Beplankung.
  Sanitärbereiche und Küche mit Wand- und Bodenfliesen, Treppenräume mit Bodenfliesen, Linoleumbodenbeläge in den Fluren und Klassenräumen,
  Parkett in den Gemeinschafträumen, Aula, Bühne
  etc. im EG.

1.8  Baubewachung
  Eine Baubewachung ist nicht vorgesehen!

1.9  Nebenleistungen
  Die Kosten für Baustrom und Bauwasser trägt der AG.

  Ergänzend zu den Nebenleistungen der VOB werden
  folgende Leistungen nicht gesondert vergütet, und
sind in
  die Einheitspreise einzukalkulieren sofern nicht
gesonderte
  Positionen dafür vorgesehen sind:
   -  Behinderungen oder Mehraufwendungen durch
gleichzeitig
  laufende Arbeiten.

1.10  Planausgabe
  Die Planausgabe erfolgt grundsätzlich über die
Ausgabeplattform
  PLANFRED. Dem AN werden nach erfolgter Beauftragung
  sämtlicher Pläne und Ausführungsunterlagen
zugesendet.

  Vom AN sind Ausführungspläne rechtzeitig vor
Ausführungsbeginn
  beim AG anzufordern.

*Hinweis*
Zusätzliche Technische Vorbemerkungen, allgemein

Grundlage
Die Technischen Vorbemerkungen gelten für alle im
Folgenden beschriebenen Leistungsbereiche sowie
ergänzend die Zusätzlichen Technischen Vorbemerkungen einschl. der Normen, die den einzelnen
Leistungsbereichen vorangestellt sind.
Zugrundegelegt ist die VOB Teil C, die jeweils
zutreffenden Normen und Regeln in der zum
Vertragsschluss gültigen Fassung einschließlich der
Änderungen, Berichtigungen und Beiblätter,
insbesondere:

DIN  18 299  Allgemeine Regelungen für Bauarbeiten
jeder Art
DIN  18 202  Maßtoleranzen im Hochbau
DIN  4 102  Brandverhalten von Bauteilen und
Baustoffen
DIN  4 108  Wärmeschutz im Hochbau
DIN  4 109  Schallschutz im Hochbau

ergänzend gelten grundlegend:
-  die Pläne des Architekten
-  die Pläne und Auflagen des Statikers sowie der
übrigen Sonderfachleute und
  Bausachverständigen
-  VDE-, VDEW-und VDI-Richtlinien, soweit für das
jeweilige Gewerk zutreffend
-  die Bayerische Bauordnung
-  die Auflagen der Bauaufsichtsbehörden
-  die Richtlinien und Vorschriften der Berufs- und
Fachverbände
-  die Richtlinien und Empfehlungen von Fachinstituten
-  die Unfallverhütungsvorschriften der
Berufsgenossenschaften
-  das aktuelle Energieeinspargesetz - EEG
-  die Einbau- und Verarbeitungsvorschriften der
Hersteller
-  alle anerkannten Fachregeln sowie neuesten techn.
Erkenntnisse
-  das Kreislaufwirtschafts- und Abfallgesetz
(KrW-/AbfG), gültige Fassung.

Hinweis zur Leistungsausführung nach Bauabschnitten
Die ausgeschriebenen Leistungen umfassen nur den 3.
Bauabschnitt.
Die einzelnen Bauabschnitte mit Untergliederung in
Bauteile sind dem beigefügten  Übersichtsplan zm
Leistungsverzeichnis zu entnehmen.

Der AN hat dafür zu sorgen, dass weder für Personen
noch für den ruhenden und fließenden Verkehr
angrenzender Straßen noch für benachbarte Gebäude
keine Gefährdung durch die Bauarbeiten bestehen.
Für eine an die Baustelle angrenzende sichere
Verkehrsführung ist zu sorgen.
Der Auftragnehmer hat sicherzustellen, dass der
Baubereich nach den geltenden Vorschriften abgesperrt
und gesichert ist, sowohl bei laufendem
Baustellenbetrieb als auch während der arbeitsfreien
Zeit.
Für den ausreichenden Emmissions- und Immissionschutz
hat der AN zu sorgen.

Alle hierfür notwendigen Aufwendungen sind in die EP
einzurechnen, sofern nicht gesonderte Positionen im LV
beschrieben sind.
Lärmintensive Arbeiten sind mind. 14 Tage vor der
Ausführung bei der Bauleitung anzumelden.
Vor Beginn der Arbeiten hat sich der AN über die
örtlichen Gegebenheiten hinsichtlich Maschineneinsatz,
Lagerflächen für Personalunterkünfte, Geräte, Material
etc. zu informieren.

Bauseitige Leistungen
Die Kosten für Baustrom und Bauwasser trägt der AG.

Baustellenordnung
Liefer- und Abtransport sind so zu terminieren, dass
diese nicht mit Betrieb der angrenzenden Schule, der
benachbarten Sporthalle sowie dem Verkehr im Umfeld
der Schulcontaineranlage und des Kindergartens
kollidieren. Vorwiegend sind dabei die Uhrzeiten des
allgemein üblichen Beginns und Endes des werktäglichen
Schul-/Kindergartenbetriebs zu berücksichtigen.
Wartende Baustellen-LKW sind im Umfeld des
Kindergartens und der Schulcontaineranlage nicht
zulässig.
An- und Abtransporte sind mit Hilfe von
Sicherheitsposten (Einweiser) zu organisieren, der die
gefahrlose Ein- und Ausfahrt von LKW und sonstigen
Fahrzeuge zur Baustelle regelt.

Die gesetzlichen Auflagen des Umweltschutzes sind
einzuhalten.
Die Geräte- und Maschinenschutzverordnung in der
aktuellen Fassung sowie die einschlägigen Vorschriften
für die Lagerung wassergefährdender Flüssigkeiten sind
zu beachten.
Die Richtlinien zum Schutz von Bäumen und Sträuchern
im Bereich von Baustellen (RSBB) sind zu beachten.

Im Hinblick auf Baulärm gelten die Anforderungen
-  des BIMSchG
-  der Allg. Verwaltungsvorschrift ggf.
Baulärm-Geräuschimmissionen
-  aller übrigen einschlägigen landesrechtlichen
Vorschriften Bayerns.

Die Baustellenordnung des SiGeKo ist vom AN
einzuhalten.

Leistungsumfang und Preise
Die ausgeschriebenen Leistungen sind in fix und
fertiger Arbeit einschl. Materiallieferung,
Gerätestellung und -vorhaltung, Vertragen an der
Baustelle, eventueller Zwischenlagerung und Einbau
incl. aller Nebenleistungen anzubieten und im
Auftragsfalle auszuführen. Die Einheitspreise sind dem
entsprechent zu kalkulieren.
Der Auftragnehmer übernimmt für die angebotenen
Leistungen die Verpflichtung der Vollständigkeit, d.h.
Leistungen und Nebenleistungen, die sich bei den
Einzelbeschrieben zwangsläufig ergeben, sind einzukalkulieren,
auch wenn diese nicht ausdrücklich erwähnt sind.

Nebenleistungen sind in den gewerkespezivischen ZTV´s
sowie in Positionstexten beschrieben.

Der Auftragnehmer ist verpflichtet, von Ihm bzw.
seiner Sub- und Nachunternehmen verursachte
Beschädigungen und Verschmutzungen jeder Art an best.
Gebäuden und Freianlagen auf seine Kosten zu
beseitigen.
Weiteres ist in den Technischen Vorbemerkungen zu den
einzelnen Leistungstiteln/-bereichen beschrieben.

Anforderungen an Baumaterialien, -stoffe und -teile
Alle Stoffe sind, soweit die Positionsbeschreibung
nichts Gegenteiliges festlegt, vom AN zu liefern.
Es dürfen nur zugelassene Baustoffe verwendet werden.
Sie dürfen keine Schadstoffe, bzw.
gesundheitsgefährdende Stoffe enthalten.
HFCKW- und FCKW-haltige Produkte dürfen nicht
eingebaut werden.
Materialien, Dimensionierungen und die Ausführung von
Bauteilen müssen den geprüften, statischen Vorgaben,
den brandschutztechnischen Auflagen, den wärme- und
schallschutztechnischen Anforderungen entsprechen.
Der im Leistungsbeschrieb geforderte Standard ist
einzuhalten. Die Produktauswahl bleibt dem Bieter
überlassen. Die Gleichwertigkeit des angebotenen
Produktes ist in jedem Falle kostenfrei nachzuweisen.
Materialnachweise, Produktzertifikate und
Prüfzeugnisse sind vor der Ausführung unaufgefordert
der Bauleitung vorzulegen.

Materialauszüge
erfolgen eigenverantwortlich durch den AN unter
Berücksichtigung der Herstellerrichtlinien.
Nachweise und Bescheinigungen bezüglich Qualität,
Brandverhalten, Toxizität u.ä. von Werkstoffen sind
vor dem Einbau vom AN unaufgefordert und kostenfrei
vorzulegen.

Terminplan
Innerhalb von 10 Tagen nach Auftragserteilung ist vom
Auftragnehmer auf Basis des
Projektterminplanes der Bauleitung und auf Grundlage
der Vertragsfristen ein detailierter Ablaufsplan für
sein Gewerk mit Terminierung von Leistungsabschnitten
zu erstellen und der Bauleitung zu übergeben.
Die terminliche Abwicklung und zeitliche Kontrolle der
Baudurchführung erfolgt mittels fortgeschriebenem
Balkenpan und Terminlisten.
Der Auftragnehmer erkennt diese Steuerung als
verbindlich an.

Baustellenbesprechungen
Der AN ist in seiner Kooperationspflicht nach § 4 Abs.
1 VOB/B verpflichtet, nach erfolgter Beauftragung an
der Anlaufberatung vor dem Ausführungsbeginn seiner
Leistung sowie im weiteren Zeitraum seiner
Leistungserbringung am wöchentlichen Jourfix
teilzunehmen. Die Teilnahme kann durch Anwesenheit
einer für diese Baustelle verantwortlichen Fachkraft
des AN als Fachbauleitung abgedeckt werden. Diese
Fachkraft muss
-  weisungsbefugt sein gegenüber dem auf der
Baustelle tätigen Personal des AN
-  autorisiert sein Entscheidungen, Festlegungen u.
dgl. im Rahmen der aktiven
  Beteiligung des AN am Bauprozess zu treffen
-  der deutschen Sprache mächtig sein.
Der aus der Kooperationspflicht hervorgehende Aufwand
ist in den Angebotspreis einzukalkulieren
(Baustellengemeinkosten).

Höhenverhältnisse und Maße
Die Höhenverhältnisse sind vor Beginn der Arbeiten vom
AN eigenverantwortlich zu überprüfen.
Alle Maße sind am Bau zu nehmen. Bei Überschreitung
der Toleranzgrenzen nach DIN 18201 und 18203 ist der
Auftraggeber zu verständigen
Das gilt insbesondere für vorhandene und vorgesehene
Winkeltoleranzen.
Bei Abweichungen von den Planungsunterlagen ist
unverzüglich die Bauleitung zu informieren.

Hinweise zur Abrechnung/Aufmaß
Alle Leistungen, die nicht aus Plänen und Zeichnungen
ermittelt werden können, bzw. von diesen abweichen,
sind gemeinsam mit der Bauleitung des AG aufzumessen.
Nachträglich vorgelegte Aufmaßblätter, die nicht das
gemeinsame Aufmaß ergänzen oder diesem widersprechen,
werden nicht anerkannt.
Die Aufmasse sind ständig, dem Baufortschritt
entsprechend, zu erstellen und mit den darauf
basierenden Rechnungsstellungen einzureichen.
Rechnungen, die nicht durch gemeinsame Aufmasse belegt
sind werden nicht anerkannt.

Vom AN sind auf Verlangen ergänzende Aufmaßskizzen
kostenfrei zu erstellen und vorzulegen.
Aufmaße zu den Leistungen bei mehreren Bauabschnitten,
Bauteilen oder Gebäuden sind nach diesen getrennt zu
erstellen; auch dann, wenn diese im
Leistungsverzeichnis gesamtheitlich und nicht getrennt
ausgeschrieben wurden.
Abschlagsrechnungen, die nach erfolgter Abnahme der
Baumaßnahme eingereicht werden, werden nicht
akzeptiert.

Bautagebuch
Das Führen eines Bautagebuches ist in den
gewerkespezifischen ZTV geregelt.

Schutz von Fremdgewerken
Der AN ist verpflichtet Fremdgewerke ohne zusätzliche
Aufforderung wirksam vor Verschmutzung und
Beschädigungen zu schützen. Von Ihm bzw. seiner Sub-
und Nachunternehmen verursachte Beschädigungen und
Verschmutzungen jeder Art an Vorgewerken sowie an
bestehenden Gebäuden und Freianlagen hat er auf seine
Kosten zu beseitigen.
Kommt er dieser Verpflichtung nicht nach, kann dies
durch Dritte auf seine Kosten erfolgen. Verursachte
Schäden gehen zu Lasten des AN.

Schuttbeseitigung
Die Baustelle ist ständig rein zu halten und einschl.
der Zufahrten ist regelmäßig,
wenn erforderlich arbeitstäglich, von Verunreinigungen
(Bauschutt, Verschmutzung
der Straße durch Baustellenfahrzeuge, etc.) zu säubern.
Die Beseitigung und Entsorgung des aus der eigenen
Arbeit anfallenden Schutts und Verunreinigung sowie
Verpackungsmaterial hat ohne zusätzliche Aufforderung
zu erfolgen.
Vergraben und Verbrennen an der Baustelle ist nicht
statthaft.
Kommt der AN der Verpflichtung nicht nach, geschieht
dies durch Dritte auf Rechnung des AN.

Rauchen und Alkoholkonsum
Im Gebäude, auf dem gesamten Baugelände und entlang
von Schulwegen ist das Rauchen sowie das Konsumieren
von Alkohol verboten. Davon ausgenommen ist der vom AN
eingerichtete Pausenbereich (z. B. Personalcontainer).
Ein absolutes Alkoholverbot auf der Baustelle und
während der Arbeitszeiten des AN liegt im eigenen
Verantwortungsbereich des AN.
Vergraben und Verbrennen an der Baustelle ist nicht
statthaft. Kommt der AN der Verpflichtung nicht nach,
geschieht dies durch Dritte auf Rechnung des AN.

*Hinweis*
Zusätzliche Technische Vorbemerkungen
zu den Vorgehängten Faserzementtafelfassaden

Grundlage
Zugrundegelegt ist die VOB Teil B/C, die jeweils
zutreffenden EN-, DIN-, bzw. ATV-Bestimmungen in der
zum Vertragsschluss gültigen Fassung einschließlich
der Änderungen, Berichtigungen und Beiblätter,
insbesondere:

DIN  18 516-1  Außenwandbekleidungen, hinterlüftet
DIN  18 351  Vorgehängte, hinterlüftete Fassaden
DIN  18 339  Klempnerarbeiten
DIN  18 360  Metallbauarbeiten
DIN  1055-4  Einwirkungen auf Tragwerke - Teil 4:
Windlasten
DIN EN  1991-1-4  Einwirkungen auf Tragwerke - Teil
1-4: Allgemeine
  Einwirkungen - Windlasten
DIN EN  1991-1-4/NA  Nationaler Anhang, Eurocode
1/NA Einwirkungen auf
  Tragwerke - Teil 1-4: Allgemeine Einwirkungen -
Windlasten.
DIN EN  12 467
Faserzementtafeln-Produktspezifikationen und Prüfverfahren
DIN EN  13 162  Wärmedämmstoffe für Gebäude -
Werkmäßig hergestellte
  Produkte aus Mineralwolle

Soweit in der Leistungsbeschreibung auf Technische
Spezifikationen, z. B. nationale
Normen, mit denen Europäische Normen umgesetzt werden,
europäische technische Zulassungen, gemeinsame
technische Spezifikationen, internationale Normen,
Bezug genommen wird, werden auch ohne den
ausdrücklichen Zusatz: "oder gleichwertig", immer
gleichwertige Technische Spezifikationen in Bezug
genommen.

Leistungsumfang
Die ausgeschriebenen Leistungen sind in fix und
fertiger Arbeit einschl. Materiallieferung,
Gerätestellung, Vertragen an der Baustelle,
eventueller Zwischenlagerung und Einbau inkl. aller
Nebenleistungen nach
DIN 18299 sowie sämtlicher unter Grundlage
aufgelisteten DIN anzubieten und im Auftragsfalle
auszuführen.
Desweiteren sind folgende Leistungen mit dem EP der
Positionen abgegolten und werden nicht gesondert
vergütet:
-  Alle Maße sind vom AN vor der Materialbestellung
vor Ort zu überprüfen.
-  Erbringen von Nachweisen bezüglich Qualität etc.
-  Befestigungsmittel und Anschlussmaterial
-  Unterfüttern und Ausgleichen von Rohbautoleranzen,
-  Zuschneiden und Montieren und Richten
-  Sämtliche Zuschnitte, Schräg- und Passschnitte für
Faserzementtafeln nach
  Planvorgaben einschl. aller erforderlichen
Zubehörteile
- diebstahlsicheres Lagern aller Materialien
- Schützen des Materials gegen Witterungseinflüsse,
gemäß den Herstellervorschriften
-  Bemusterung der Unterkonnstruktion und
Fassadentafeln
-  die zeitversetzte Montage der vorgehängten
Fassaden  bekleidung an Gebäudewandflächen gegenüber Vordachwandwänden und
-untersichten einschl.
  zusätzl. Anfahrt
-  Entfernung ggf. Abwaschen arbeitsbedingter
Verschmutzungen von den
  bekleideten Flächen vor der Leistungsabnahme
- Aufmaß und Maßkontrolle
-  Wirksamer der eigenen Leistungen sowie der Schutz
von Fremdgewerken
-  Entsorgen von Verpackung und Aufklebern,
-  Schutt- und Abfallbeseitigung

Sonstige Hinweise zur Kalkulation
Sämtliche Zuschnitte, Schrägschnitte erfolgen
orientiert nach Planvorgaben
und vom AN zu erstellendem örtlichen Aufmaß. Im
Einheitspreis der
Positionen ist das Zuschneiden von Passplatten und
Schalungen, sonstige Zu-, Pass- und Schrägschnitte,
Bohrungen und sonstige Anarbeiten einschl. aller
erforderlichen Zubehörteile enthalten. Ebenso ist in
den EP der Positionen die
Ausführung der Fassadenverkleidung aus
Faserzementtafeln mit farbigen Fassadentafeln in 3
verschiedenen Farbtönungen einzukalkulieren. Die
Farbauswahl erfolgt nach nach Farbangaben im LV bzw.
nach Standardfarben und Wahl des AG.
Der Ausschreibung beigefügte Planunterlagen
(Ansichten, Grundrisse,
Schnitte, Flächenabwicklungen von Wänden und Decken
sowie Details) sowie die Ausfürhungsstatik für die
vorgehängte Lärchenholzschalung sind Kalkulationsgrundlage.

Statik für vorgehängte Fassaden aus Faserzementtafeln
Ein Nachweis der Standsicherheit der Aussenbekleidung
ist in separater Position ausgeschrieben und vor
Ausführung der vorgehängten Fassaden vorzulegen, auf
der Basis aller Angaben in den Planungsgrundlagen zur
Bemessung der Unterkonstruktion und Verankerung am
Wandgrund als Richtwerte.
Die Ausbildung der Gesamtkonstruktion hat entsprechend
der neuen Windlastnorm zur Aufnahme erhöhter
Windsoglasten DIN 1055-4 zu erfolgen.
Auszugsversuche der Befestigungsmittelsind
durchzuführen.
Erhöhte Windsoglasten im Randbereich erfordern
zusätzliche Befestigungs- bzw. Verankerungsmittel
sowie geringere Abstände der Unterkonstruktion.
Bei winddurchlässigen Fassadenkonstruktionen, aufgrund
offener Fugen, kann auf den Ansatz der erhöhten
Windsoglasten verzichtet werden, wenn entlang der
vertikalen Gebäudekanten eine dauerhafte und
formstabile vertikale Windsperre über die gesamte
Gebäudehöhe angeordnet wird.
Dies ist durch eine statische Nachweis/Berechnung
seitens des AN nachzuweisen und entsprechend zu
kalkulieren.
Der AN hat den statischen Nachweis und
Ausführungspläne für das angebotene System zu
erbringen und vor der Ausführung dem Prüfstatiker des
AN vorzulegen. Die Angaben des Prüfstatikers sind
einzuhalten.
Ein Exemplar der geprüften Statik ist vor Ausführung
dem Bauherrn zu überreichen.

Werkpläne zur Faserzementtafel-Fassadenbekleidung
Werk-/Verlegepläne zum angebotenen
Faserzementtafel-Fassadenbekleidungs-
system sind vom AN auf der Grundlage der
Ausführungspläne des Architekten anzufertigen und
rechtzeitig vor Montagebeginn der Bauleitung des AG
zur Freigabe vorzulegen. Eine Planprüfzeit von 7
Arbeitstagen ist dabei einzukalkulieren.
Die Fertigung darf nur nach genehmigten Plänen mit dem
Freigabevermerk des Architekten erfolgen.
Die vom Architekten freigegebenen Zeichnungen
entbinden den Auftragnehmer nicht von seiner Haftung
und Verantwortung für die von ihm angebotene
Konstruktion.

Materialspezifisches Verhalten
Der AN hat sämtliche Konstruktionen in Abstimmung mit
dem Architekten eigenverantwortlich so auszubilden,
daß Material bedingte Veränderungen sicher und ohne
Störungen aufgenommen werden können. Dies betrifft
insbesondere Längenänderungen auf Grund thermischer
Einflüsse und die Gefahr von Kontaktkorrossion.

Firmen- und Materialvorgaben
im Leistungsbeschrieb geforderte Standard ist
einzuhalten. Die Produktauswahl bleibt dem Bieter
überlassen. Die Gleichwertigkeit des angebotenen
Produktes ist in jedem Falle kostenfrei nachzuweisen.
Materialnachweise, Produktzertifikate und
Prüfzeugnisse sind vor der Ausführung unaufgefordert
der Bauleitung vorzulegen.

Höhenverhältnisse
Rohbauabmessungen, insbesondere Höhenverhältnisse sind
vor Beginn der Arbeiten vom AN eigenverantwortlich zu
überprüfen. Bei Abweichungen von den
Planungsunterlagen ist unverzüglich die Bauleitung zu
informieren.

#### Titel 01.01 Berechnungen

**01.01.1 Statische Nachweise, Verlegepläne für vorgeh. Fassade aus Faserzementtafeln**
Aufstellen einer prüffähigen Fassadenstatik bzw.
Typenstatik für die Unterkonstruktion und Verankerung
einschl. der Fassadentafeln und der zugehörigen
Befestigungsmittel.
Zusätzlich ist die Herstellung der erforderlichen
Raster-, Montage- und Dübelsetzpläne sowie Detailpläne
für die verschiedenen Anschlusssituationen der o. g.
Einzelpositionen und die Ermittlung der zulässigen
Belastungswerte für die
Dübel-/Schraubenbefefestigungen in den jeweiligen
Untergründen entsprechend der bauaufsichtlichen
Verwendbarkeitsnachweise zu erbringen.

Der Ausführungsplan ist, gleichzeitig als
Zuschnittsplan geeignet, in digitalem Speicherformat
(PDF, DXF, DWG) vom AN bis spätestens 21 Tage nach der
Auftragserteilung zu erstellen und rechtzeitig vor
Ausführungsbeginn dem Architekten zur Freigabe
vorzulegen.

Kalkulationsgrundlage sind die der Ausschreibung
beiliegenden Ausführungspläne.
Menge: 1,000 psch

#### Titel 01.02 Unterkonstruktion, Wärmedämmung, Bekleid

*Hinweis*
Allgemeine Hinweise zu den vorgehängten,
hinterlüfteten Faserzementtafelfassaden

Die ausgeschriebene Leistung umfasst das Liefern und
nach Herstellerangaben fachgerechte Montieren einer
vorgehängten, planebenen, hinterlüfteten Fassadenbekleidung mit Faserzementtafeln und 3-dimensional
justierbare Unterkonstruktion der Bauart Vorgehängte
Hinterlüftete Fassade nach DIN18516-1 als
bauaufsichtl. zugelassenes System sowie statischem und
bauphysikalischem Nachweis.

Windlasten nach DIN EN 1991-1-4 für statische
Bemessung:
Gebäudehöhe über OK Gelände:  ca. 16 m (Traufhöhe)
Windlastzone:  WZ1
Grundgeschwindigkeit:  22,5 m/s
Basisstaudruck:  0,32 kN/m2
Geländekategorie:  II bis III

Wärmeschutz - Kennwerte nach DIN EN 13947 und DIN
4108-2:
Anforderungen GEG 2020 für Nichtwohngebäude Neubau -
Außenwand,
BEG / KFW-Effiziensgebäude 55EE

Die vorgehängte, hinterlüftete Fassadenverkleidung
wird hergestellt
-  auf Stb-Gebäudeaußenwände zwischen einzelnen
Holz-Alu-Fenstern bzw.
  Alu-Fenstern und seitlich neben
Gebäudeeingangstüren,
-  innen- und außenseitig auf Seitenwänden von
Vordach-Stahlrahmen-
  konstruktionen,
-  als abgehängte Verkleidung der Untersichten an
Vordachsparren.

Die Verkleidung der Vordachwändewände und
-untersichten werden in der Abhängigkeit der
bauseitigen Vodacherherstellung zeitversetzt zur
hinterlüfteten Verkleidung an den
Stb-Gebäudeaußenwänden ausgeführt.
Diese zeitliche voneinander getrennten Herstellungen
der hinterlüfteten Fassadenverkleidungen sind bei der Angebotskalkulation zu
berücksichtigen iund in den Angebotspreis
einzukalkulieren.

Bei den zu bekleidenten Fassadenflächen handelt es
sich um Kleinflächen von ca. 2,0 m2 bis ca. 8,0 m2
Einzelflächengröße und als abgehängte Verkleidung von
Vordachuntersichten ca. 5,0 m2 bis ca. 10 m2
Einzelflächengröße.
Der daraus hervorgehende Mehraufwand hinsichtlich dem
Verhältnis Flächengröße und Material/Arbeitsleistung
ist in die jeweiligen Positionen eizukalkulieren und
mit dem EP abgegolten. Eine separate Vergütung für
Kleinflächen erfolgt nicht.

Die Faserzemttafelfassade des Vordachs stößt
rechtwinkelig auf die hinterlüftete Fassade aus
Lärchenholzschalung. Die ungehinderte Hinterlüftung
beider unterschiedlicher Fassadenkonstruktionen sind
dabei konstruktiv zu gewährleisten.

Es wird inspesondere darauf hingewiesen, dass Arbeiten
zurAusführung der Anschlüsse und anstoßende Bereiche
der Faserzemttafelfassade an die Lärchenholzschalungen
mit der ausfühenden Zimmererfirma eigenverantwortlich
terminlich abzustimmen sind.

Zur Bearbeitung von Faserzementtafeln sind nur langsam
laufende, staubarm arbeitende Bearbeitungsgeräte zu
verwenden.
Die Schnittkanten der Faserzement-Fassadentafeln sind
leicht zu fasen mit einer systemeigenen
Kantenbeschichtung witterungs- und uv-beständig  zu
imprägnieren.

Die Fassadenverkleidung und Unterkonstruktionen
basieren auf den in den jeweiligen Positionen
genannten Leitfabrikaten.
Sämtliche dem LV beigelegte Ausführungsplanung mit
Details basiert auf dieser Bauart als Orientierung.

Dem Bieter steht es frei diese oder Fabrikate/Systeme
seiner Wahl und gleichwertiger Art anzubieten.
Die Gleichwertigkeit ist mit dem Angebot nachzuweisen.

Zur Ausführung kommen nur Systeme für vorgehängte,
hinterlüftete Außenwandbekleidung mit bauaufsichticher
Zulassung, Prüfzeugnis und CE-zertifizierten
Materialien sowie nach statischem Nachweis.
Die Angaben der jeweiligen Hersteller sind bei der
Montage einzuhalten.

Die Verlegerichtlinien der Systemhersteller sind
einzuhalten.

Allgemeine Beschreibung der Unterkonstruktion:
Es gilt die EN 10088 - Rostfreier Stahl, Werkkstoff
1.4162, S32102/S32101 - ASTM A959/UNS,
Aluminiumprofilen der Legierung EN AW-6063 T66.
Sichtbare Aluminiumteile sind zu beschichten, blanke
Aluminiumteile dürfen nur in nicht sichtbaren
Bereichen eingebaut werden.
Blindnieten für Befestigung von
Fassadenplatten/-tafeln nach DIN EN ISO 14589
Blindniete - Mechanische Prüfung und DIN EN ISO 15977
Offene Blindniete mit Sollbruchdorn und Flachkopf
AIA/St.
Sämtliche Materialnachweise mit bauaufsichtl.
Zulassung, Zertifikat, Prüfzeugnis und
CE-Kennzeichnung sind mit dem Angebot vorzulegen.

Die Unterkonstruktion ist bechrieben als 1-lagige
zwängungsfreie, berechenbare und prüffähige
Metallunterkonstruktion mit Fest- und
Gleitpunktausbildung für vorgehängte, planebene,
hinterlüftete Fassadenbekleidung mit großformatigen
Fassadenptafeln, bestehend aus vertkalen
Metall-Tragprofilen, montiert auf  T- und/oder
L-förmigen Wandhaltern, nicht brennbar, mind.
Baustoffklasse B1 nach DIN 4102.
Im Bereich der Fassadenverkleidung des Gebäudes sind
diese Wandhalter in thermisch getrennter oder
thermisch neutraler Ausführung zu verwenden, die dem
geforderten Dämmwert entsprechen.
Sämtliche Wandhalter befestigt mit bauaufsichtlich
zugelassenem Edelstahl-Schrauben-Dübel-System gem.
statischen Nachweis auf/an:
-  den Gebäudeaußenwänden aus Stahlbeton,
-  den Vordach-Seitenwänden aus verzinkten
Vierkant-Stahlrohrprofilen,
-  den und an die Sparrenlagen der Vordächer.
Sichtflächen der Tragprofile als vertikale
Schattenfugen, mit werksseitiger, UV- und
witterungsbeständiger Beschichtung, Farbe schwarz.
Eine freie, lichte Durchlüftungsschicht, d mind. 20
mm, zwischen Hinterkante horizontaler Traglattung und
-  OK Wärmedämmebene an Stb-Außenwänden
-  OK Profilstahlrohr an Vordachseitenwänden
-  UK Sparren an Vordächern
muss unbedingt eingehalten werden.

Zwischen Aluminium-Tragprofil und Edelstahl-Schwert
hat eine elektrolytische Trennung zu erfolgen.
Die Tragprofilstöße müssen mit den vertikalen Fugen
der Fassadenplatten übereinstimmen.
Profilarten und -abstände, Abmessungen von Fest- und
Gleitpunkten sowie alle Verbindungs- und
Verankerungselemente nach statischer Berechnung.
Die Unterkonstruktion ist für die entstehenden
Eigengewichtslasten der nachfolgend
beschriebenen Fassadenbekleidung und die Windlasten
gemäß DIN EN zu bemessen.
Dehn- und Bewegungsfugen sind nach Angaben des
Systemherstellers anzuordnen, auszuführen und in den
EP der Position einzukalkulieren.
Der Ausgleich von Unebenheitstoleranzen bis 20 mm ist
in den EP einzukalkulieren.

Die Bautiefe der Vorgehängten Fassaden ab OK
Fassadenpaneele oder -tafel bis OK Befestigungsebene
für Wandhalter auf Stb-Gebäudeaußenwänden beträgt
ca. 18 cm.

**01.02.1 Metall-Unterkonstruktion, thermisch getrennt, für wärmegedämmte Fassadenflächen**
Metall-Unterkonstruktion als 1-lagiges, thermisch
getrenntes System gem. "Allgemeine Beschreibung der
Unterkonstruktion" an kleinteiligen, wärmegedämmten
Fassadenfächen im Bereich von Fensterbändern, seitlich
neben/umlaufend um Außentüren und ramhohen
Fensterelementen, bestehend aus:

Wandkonsolen:  Edelstahl A4 mit Thermolöchern inkl.
  vormontiertem Isolator aus Polypropylen-
  Copolymer (thermisches Trennelement),
  Isolatorenstärke= 6 mm
Effizienzklasse
und ?U-Wert:  Effizienzklasse E mit ?U = 0,02 W/m2K
(bei
  140 mm Dämmung mit WLG 035)
Tragschienen:  Alu-L- bzw. Alu-T-Schienen einschl.
sämtl.
  erf. Zubehör, wie Verbinder, Befestigungen,
  Dübelsystem etc.

Als Leitfabrikate gelten:
Hersteller:  HIlti
Wandkonsolen:  MFT-VSI
Tragschienen:  MFT-L / MFT-T

Die Herstellung der Unterkonstruktion erfolgt auf
einzelnen Kleinflächen von 4,0 m2 bis ca. 10 m2
Einzelgröße und ist somit in den EP der Position
einzukalkulieren. Eine separate Vergütung für
Kleinflächen erfolgt nicht.
Leibungen und Stürze werden gesondert abgerechnet.

Vom Bieter angebotenes System/Fabrikate:

Hersteller:  '.............................'

System:  '.............................'

Fabrikate:
Wandkonsolen:  '.............................'

Effizienzklasse
und ?U-Wert:  '.............................'

Tragschienen:  '.............................'
Menge: 135,000 m²

**01.02.2 Verstärkung Metall-Unterkonstruktion für Schul-Logo**
Verstärkung der Metall-Unterkonstruktion im Bereich
eines bauseitig zu montierenden Schul-Logos aus ca. 20
- 25 mm Alu-Glattblech, Abmessung ca. 80x60 cm BxH,
für Gesamtgewicht max. 5 kg, als Zulage zur Position
Metall-Unter-
konstruktion, thermisch getrennt, für wärmegedämmte
Fassadenflächen.
Einbau im Wandbbereich des Haupeingangs, Nordfassade
EG.
Menge: 1,000 m²

**01.02.3 Metall-Unterkonstruktion an Stahlrahmen-Vordachkonstruktion**
Metall-Unterkonstruktion als 1-lagiges System gem.
"Beschreibung der hinterlüfteten Fassadenverkleidung"
an kleinteiligen Wand- und Dachrandflächen der Vordachkonstruktionen aus verzinkten
Vierkant-Stahlrohprofilen und Profilstahlträgern (z.
B. UAP-150), als bauaufsichtl. zugelassenes System,
für vorgehängte, hinterlüftete Außenwandbekleidung
nach statischem Nachweis und Herstellerangaben,
bestehend aus:

Einbau beidseitig auf Vordach-Seitenwand (innen- und
außenseitig) aus verzinkten Stahlrohrprofilen mittels
bauaufsichtlich zugelassenen nichtrostenden Schrauben.
Wandhöhen bis ca. 2,20 m ü. OK Gelände.

Wandkonsolen:  Aluminium
Tragschienen:  Alu-L- bzw. Alu-T-Schienen einschl.
sämtl.
  erf. Zubehör, wie Verbinder, Befestigungen,
  Dübelsystem etc.

Als Leitfabrikate gelten:
Hersteller:  HIlti
Wandkonsolen:  MFT-FOX-V S
Tragschienen:  MFT-L / MFT-T

Kalkulationsgrundlage, Aufteilung und Anordnung der
Fassadenplatten gemäß der Ausschreibung beigefügter
Planunterlagen (Ansichten, Grundrisse, Schnitte,
Details).
Im EP enthalten sind demzufolge sämtliche Zu-,
Passschnitte und sonstige Anpassungen an die zu
verkleidenden Flächen.

Vom Bieter angebotenes System/Fabrikate:

Hersteller:  '.............................'

System:  '.............................'

Fabrikate:
Wandkonsolen:  '.............................'

Tragschienen:  '.............................'

Hinweis zur Ausführung:
Die Verkleidung der Vordachwände und -untersichten
erfolgt zeitversetzt gegenüber der Verkleidung der
Gebäudewände gemäß den Allgemeinen Hinweise zu den
vorgehängten, hinterlüfteten Faserzementtafelfassaden.
Menge: 70,000 m²

**01.02.4 Zulage Befestigung der Metall-Unterkonstruktion an Stahlprofilträgern**
Zulage für erhöhten Aufwand bzw. Erschwernisse bei der
Befestigung der Metall-Unterkonstruktionen an
Profilstahlträgern, wie z. B. Vordachpfetten aus
UAP-150 etc., für das Durchbohren, Befestigung mittels
Bolzenschußgerät etc. einschl. der Befestigungsmittel.
Menge: 7,000 m²

**01.02.5 Abgehängte Metall-Unterkonstruktion für Verkleidung Vordachuntersicht**
Metall-Unterkonstruktion, wie in Pos.
Metall-Unterkonstruktion an
Stahlrahmen-Vordachkonstruktion beschrieben, jedoch in
abgehängte Montage an Sparren der
Vordachachkonstruktion als Deckenverkleidung über den
Gebäudeeingang der Bauteile BT1 bis BT6, EG.

Abhängehöhe:  ca. 4 cm bis 11 cm unter UK Sparren.
Arbeitshöhe :  ca.  2,5 m über OK Gelände

Die Verlegerichtlinien des Herstellers sind zu
beachten.

Kalkulationsgrundlage, Aufteilung und Anordnung der
Fassadenplatten gemäß der Ausschreibung beigefügter
Planunterlagen (Ansichten, Grundrisse, Schnitte,
Details).
Im EP enthalten sind demzufolge sämtliche Zu-,
Passschnitte und sonstige Anarbeiten an die zu
verkleidenden Flächen sowie die unterschiedlichen
Farbausführung.
Die genaue Plattengröße/Zuschnitte nach Aufmaß vor Ort.
Menge: 45,000 m²

**01.02.6 Außeneckausbildung bei Metallunterkonstruktionen**
Außeneckausbildung bei Metall-Unterkonstruktionen an
senkrechten Fensterleibungen sowie Gebäudeecken
mittels Fugenhinterlegung der Fassadenbekleidung aus
Faserzementtafeln mit  Alu-L-Trag- bzw. Alu-Winkelschienen,
pulverbeschichtet, Farbton RAL 7016 anthrazit oder
mind schwarz, einschl. sämtl. erf. Zubehör, wie
Verbinder, Befestigungen, wie in Pos.
Metall-Unterkonstruktion, thermisch getrennt, für
wärmegedämmte Fassadenflächen beschrieben.
Menge: 130,000 m

**01.02.7 Zulage stumpfwinkelige Außeneckausbildung bei Metall- Unterkonstruktionen**
Stumpfwinkelige Außeneckausbildung, >90 Grad, bei
Metall-Unterkonstruktionen, mittels dem Winkelgrad
angepassten gekanteten Alu-L-Trag- bzw.
Alu-Winkelschienen, als Zulage und sonstiger
Ausführung wie in Pos. Außeneckausbildung bei Metallunterkonstruktionen beschrieben.
Menge: 3,000 m

**01.02.8 Metallunterkonstruktion an Türleibungen**
Metallunterkonstruktion an Leibungen raumhoher Fenster
und Außentüren, 3-seitig, zur Aufnahme der
Fassadentafeln in der Leibung, bestehend aus:
-  Alu-U-Tragprofile seitlich befestigt an den
Edelstahl-Wand-
  konsolen der Unterkonstruktion am Sturz und den
seitlichen
  Leibungen,
-  im Sturzbereich sind die Alu-U-Tragprofile mittels
zusätzl.
  Alu-Winkeln an den lotrechten Wandkonsolen zu
befestigen.

Abmessungen der Alu-U-Tragprofile sind abhängig von
der Lage der Edelstahl-Wandkonsolener vom AN eigenverantwortlich zu wählen.
Befestigung der U-Profile an den Konsolen mit
Edelstahlschrauben nach Herstellerangaben.
Menge: 25,000 m

**01.02.9 Hinterlegung Inneneckfugen mit Alu-Winkelprofil, ca. 60/60 mm, pulverbeschichtet**
Hinterlegung der senkrechten Inneneckfugen der Faserzementtafel-Fassadenbekleidung der Vordachseitenwände
innen und außenseitig im Anschluss an
Fassadenverkleidung des Gebäudes aus Faserzementtafeln
und Lärchenschalung mit  Alu-Winkelschienen,
pulverbeschichtet, Farbton RAL 7016 anthrazit.

Abmessung:  ca. 60/60 mm B/H,
Materialdicke:  mind. 0,7 mm,
befestigt mit nichtrostenden Schrauben /Nieten
rückseitig an Faserzementtafen und auf der
horizontalen Traglattung der bauseitigen
Lärchenholz-Fassadenbekleidung.
Menge: 35,000 m

**01.02.10 Zulage für Ausgleich von Unebenheiten >20 mm bis 40 mm für Unterkonstruktion**
Einbau verlängerter Wandkonsolen zum Ausgleichen von
Unebenheiten im Untergrund, Versprüng bei Bautiefen
der vorgehängten Fassaden etc. von >20 mm bis 40 mm,
als einmalige Zulage zu allen zuvor beschriebenen
Positionen der Metall-Unterkonstruktionen.
Menge: 10,000 m²

**01.02.11 Verjüngen Metall-Unterkonstruktion an vorstehenden Bauteilen**
Anarbeiten und Anpassen durch Ausklinken/Verjüngen der
Alu-Tragschienen der Metall-Unterkonstruktion im
Bereich vorstehender, durch die Fassadenbekleidung
überdeckter Bauteile, wie Revisionskästen von
Sonnenschutzanlagen etc., Die Vorgaben des statischen
Nachweises hinsichtlich der Querschnittsschwächung der
Tragprofile sind dabei zu beachten.

Ausklinkungstiefe/Verjüngung:  bis 30 mm
Ausklinkungs-/Verjüngslänge:  bis 300 mm.
Menge: 10,000 Stk

**01.02.12 Fassaden-Wärmedämmung, d= 140 mm, 1-lagig**
Wärmedämmung der hinterlüfteten Fassade unter
Beachtung der GEG, der DIN 4108, der VOB Teil C (DIN
18351-ATV Fassadenarbeiten) sowie DIN 18 516
herstellen mit:

Fassaden-Dämmplatten, 1-lagig, aus G3 Touch
Mineralwolle, mit RAL-Gütezeichen der Gütegemeinschaft
Mineralwolle e.V., gesundheitlich unbedenklich nach
der Gefahrstoffverordnung und freigezeichnet nach
EU-Richtlinie 97/69 Anmerkung Q;
einseitig mit schwarzem Glasvlies kaschiert,
wasserabweisend und verrottungsfest,
Dicke:  140 mm
Bemessungswert der
Wärmeleitfähigkeit:  Lambda = 0,035 W/m*K nach DIN
  EN 13162
Wärmeleitfähigkeitsgruppe:  WLG 035
Anwendungsgebiet  WAB nach DIN V 4108-10
Brandverhalten:  Nichtbrennbar, Euroklasse A1
  nach DIN EN 13501
Feuchtigkeitsverhalten:  WL(P) nach DIN EN 13162,
  durchgehend wasserabweisend
Grenzabmaße für
die Dicken:  T 4 nach DIN EN 13162
dichtgestoßen, vollflächig, 1-lagig, einschl.
Befestigung an den Stb-Außenwänden mittels
Tellerdübelsystem mit Prüfzeugnis und bausaufsichtl.
Zulassung, Teller-Ø >= 9 mm, Auszugsfestigkeit >200 N, mind. 5 Stk/m2 nach DIN 18 516 und
nach Herstellerangaben inkl.Verschnitt.
An den Gebäudeaußenecken ist die Fassadendämmung
jeweils an einer Wandseite als vertikale Windsperre
über die Wandecke hinauszuführen und bis an die
Rückseite der Fassadenpaneele und -tafeln zu stoßen.

Als Leitfabrikat gilt:
Wärmedämmung:
Isover Kontur FSP 1-034 Fassaden-Dämmplatten o. glw. A.
Tellerdübel:
Fischer DHK o. glw. A.

Angebotene Fabrikate:
Wärmedämmung:

'.............................'
Fabrikat  nach Angabedes Bieters

Tellerdübel :

'.............................'
Fabrikat  nach Angab des Bieters

Die Herstellung der Unterkonstruktion erfolgt auf
einzelnen Kleinflächen von 4,0 m2 bis ca. 10 m2
Einzelgröße und ist somit in den EP der Position
einzukalkulieren.
Die Wärmedämmung ist als Nebenleistung während der
Montage vor Nässe schützen!
Eine separate Vergütung erfolgt nicht.
Menge: 125,000 m²

**01.02.13 Zulage je 20 mm Mehrdicke Fassaden-Wärmedämmung**
Erhöhung der Dicke der MW-Wärmedämmung der
hinterlüfteten Fassade, je 20 mm Mehrstärke
Dämmstoffdicke, als Zulage zur zuvor beschriebenen
Pos. Fassaden-Wärme-
dämmung, d= 140 mm, 1-lagig.
Menge: 10,000 m²

**01.02.14 Faserzementtafel-Fassadenverkleidung, d= 8mm**
Fassadentafeln nach EN 12467 und ISO 9125,
durchgefärbt,  aus naturerhärtetem, gepresstem
Faserzement aus natürlichen und umweltverträglichen
Rohstoffen einschl. Zubehör mit Prüfzeugnis,
CE-Kennzeichnung, zertifiziert unter EPD-ETE-2013111-D
(Umwelt-Produktdeklaration) vom Institut Bauen und
Umwelt e.V., Zulassungsnachweis allgemeine
bauaufsichtle Zulassung Z-31.4-183,
witterungs- und frostbeständig,  wasserundurchlässig,
fäulnissicher, schlagzäh, stoßfest, UV- und
wetterbeständig,

Baustoffklasse:  A2-s1, d0 nach DIN EN 13501-1, nicht
  brennbar
Oberfläche:  Sichtflächen glatt, matt, mit
werkseitiger
  Beschichtung aus Reinacrylat, pigmentiert
  lasiert mit durchscheinender Struktur des
  Faserzements, UV-beständig und beständig
  gegen Lösemittel wie Ethanol, Glycerin,
  Aceton, etc. sowie Desinfektionsmittel,
  matt glänzend und abriebfest, als
  permanenter, dauerhafter Graffitischutz,
  geprüft und zertifiziert gem. den Forderungen
  der Einstufungsprüfung und des Prüfzyklus 2
  der Gütegemeinschaft Anti-Graffiti e.V.,
  Rückseite farblos versiegelt,
Kratzfestigkeit:  2,5 N nach Oesterle
Mohshärte:  4
Bleistifthärte:  4H
Eindruck-Härteprüfung 6N nach DIN 53153, DIN ISO 2815
Farbe:  schwarz NU073
Oberfläche:
Kanten:  sichtbare Kanten, 15 mm besäumt mit
  transpaenter, systemeigener Luko-
  Versiegelung.
Fugenbreite:  10 mm bis max. 12 mm
Befestigung:  farbige, systemgebundene Fassadennieten,
  Größe 4x25-K15, beschichtet in der
  Fassadentafelfarbe.
Größe:  Fassadentafeln 2500 mm x 1250 mm
Dicke:  8 mm

Als Leitfabrikat gilt:
Hersteller:  Eternit AG
System:  Nietbefestigung
Fabrikat:  Eternit-Fassadentafeln EQUITONE natura

Die genaue Plattengröße/Zuschnitte nach Aufmaß vor Ort.

Die Bekleidung erfolgt auf Kleinflächen von 4,0 m2 bis
ca.
10 m2 Einzelgröße, im Bereich von Fassadenflächen
zwischen und neben Fenstern, seitlich neben/umlaufend
um Außentüren und ramhohen Fensterelementen sowie an
Vordach-Seiten-
wänden bis ca. 2,20 m Höhe ü. OK Gelände und ist somit
in den EP der Position einzukalkulieren.
Leibungen und Stürze werden gesondert abgerechnet.

Sichtbare, zwängungsfreie Montage nach Angaben und
Montageanleitung des Systemherstellers, vorgebohrt mit
Bohrloch-Ø 9,5 mm in Fassadentafeln und Bohrloch-Ø 4,1
mm in Tragprofile.
Bohrlöcher sind mit Bohrlehren herzustellen.
Pro Fassadenpaneel sind zwei Festpunkte einschl.
Festpunkthülse herzustellen.
An Außenecken sind die Fassadentafeln am Eckprofill
der Unterkonstruktion mit einem Festpunkt an einem
Winkelschenkel und mit einem Gleitpunkt am anderen
Schenkel zu befestigen.

Befestigung der Tafeln auf der
Metall-Unterkonstruktion mit zum systemzugehörigen,
farbigen Fassadennieten nach  Richtlineien des
Faserzementtafelerstellers. Die Nieten sind mit
systemeigener Nietsetzlehre zentrisch in die
Bohrlöcher zu setzen. Farbe passend zur jeweiligen
Fassadentafel.
Die Befestigen der Tafeln unter Spannung ist
unzulässig.
Die Fugenbreite zwischen den Fassadentafeln beträgt 10
mm bis max. 12 mm.

Die ausreichende Hinterlüftung nach DIN 18516-1 ist zu
gewährleisten.

Die Verlegerichtlinien des Herstellers sind zu
beachten.

Kalkulationsgrundlage, Aufteilung und Anordnung der
Fassadentafeln gemäß der Ausschreibung beigefügter
Planunterlagen (Ansichten, Grundrisse, Schnitte,
Details).
Im EP enthalten sind demzufolge sämtliche Zu-,
Passschnitte und sonstige Anarbeiten an die zu
verkleidenden Flächen sowie die unterschiedliche
Farbausführung (2 Farbtöne).
Menge: 240,000 m²

**01.02.15 Faserzementtafel-Fassadenverkleidung an Fenster- und Türleibungen, Breite bis 200 mm**
3-seitige Leibungsverkleidung an Fenster und
Außentüren aus Fassadentafeln, wie in Pos.
Faserzementtafel-Fassaden-
verkleidung, d= 8mm beschrieben.
Zuschnitte der Fassadentafelstreifen in
unterschiedlichen Breiten von ca. 100 mm bis ca. 200
mm.
Menge: 170,000 m

**01.02.16 Zulage Faserzementtafel-Fassadenverkleidung, Materialdicke 12 mm**
Fassadenverkleidung aus Faserzementtafeln, d= 12 mm,
für den Einbau an stark frequentierten Gebäudeflächen,
wie im Bereich von Gebäudeeingängen,
Vordachseitenwände, Fassadenflächen im Schulhof etc.
als Zulage zu allen zuvor beschriebenen Positionen der
Faserzementtafel-Fassaden-
verkleidungen.

Die Ausführung erfolgt nur nach Festlegung zuvor mit
der Bauleitung des AG.
Menge: 75,000 Stk

**01.02.17 Zulage Faserzementtafel-Verkleidung an Vordachuntersichten**
Erschwernisszulage für die Montage der
Faserzementtafel-
Fassadenbekleidung überkopf an der abgehängten
Metall-Unterkonnstruktion der Vordachuntersichten in
unterschiedlichen Einbauhöhen bis ca. 3,0 m ab OK FFB.
Arbeitshöhen bis 3,50 m ab OK Gelände.
Menge: 60,000 m²

**01.02.18 Anarbeiten der Fassadenverkleidung an geneigte Gebäudekanten**
Anpassen und Anarbeiten der Metall-Unterkonstruktion
und Faserzementtafel-Fassadenverkleidung an die
Neigung von Vordächern, ansteigende Sockelkanten etc.
einschl. Mehraufwand für schräg verlaufender Schnitte
an den Fassadentafeln und anpassen der
Unterkonstruktion.
Menge: 15,000 m

**01.02.19 Anarbeiten der Faserzementtafeln an Fensterbänke**
Anpassen der Fassadenverkleidung aus Faserzementtafeln an Fensterbankenden mit Auf- und Rückkantungen
einschl. Kantenbrechen und Luko-Kantenversiedelung, in
zwängungsfreier Ausführung mit Mindestfugenabstand
nach Herstellerangaben einschl. aller Anpasschnitte,
Aussparungen etc.

Abrechnung: Anzahl Fensterbankenden
Menge: 2,000 Stk

**01.02.20 Alu-F-Profil, 10x20x50 mm, d= 1,5 mm, Fixierung Leibungsbekleidung**
Alu-F-Profil, ca. 10x20x50x1,5mm, d= 1,5 mm, lichte
Öffnungsweite passend zur Materialstärke der Faserzementtafeln,
pulverbeschichtet im Farbton der Fenster-/Türelemente
(RAL 7016 anthrazitgrau, befestigt mit 50 mm breitem
Schenkel auf den Blendrahmen der
Alu-Fenster-/-Türlemente bzw.
Alu-Pfosten-Riegel-Elemente zur Fixierung der Leibungsbekleidung.
Menge: 125,000 m

**01.02.21 Alu-Lüftungsprofile, Zuschnitt ca. 120 mm, 1-fach gekantet, 90°, unterschiedliche Abmessungen**
Lüftungsprofile, Alu-natur, mit Rechteck- oder
Oval-Lochung, 1-fach um 90° gekantet als L-Profil mit
unterschiedlichen Abmessungen, lichter
Öffnungsquerschnitt mind. 50 cm2/m nach DIN18516-1, an
beiden Schenkeln,

Zuschnittsbreite:  ca. 120 mm
Abmessungen:  ca. 30/90 mm B/H bis 60/60 mm B/H,
Materialdicke:  mind. 0,7 mm,
befestigt mit nichtrostenden Schrauben /Nieten an den
vertikalen Tragprofilen
-  der abgehängten Faserzementtafel-Bekleidung an der
  Vordachunterseite
-  als unterer Abschluss an Türstürzen unter
Vordächern
-  als oberer Abschluss der Fassadenverkleidung und
an der
  bauseitigen unterkonstruktion der
Lärchenholz-Fassaden-
  bekleidung
-  als oberer Abschluss  der Fassadenverkleidung und
an der
  bauseitigen, horizontalen Traglattung der
Unterkonstruktion
  der Lärchenholz-Fassadenbekleidung
-  als unterer Abschluss der Fassadenverkleidung über
der
  bauseitigen Sockelverkleidung.

Sämtliche Ambessungen/Schenkellängen angepasst an die
Hinterlüftungsöffnung und den Befestigungsgrund der
Fassadenbekleidung.

In den EP der Position einzukalkulieren ist sämtlicher
Zubehör, wie z. B. zusätzliche Alu-Befestigungswinkel
nach Erfordernis in Abhängigkeit des angebotenen
Metall-Unterkonstruktions-
systems zur Befestigung der Lüftungsprofile an den
Tragprofilen.
Menge: 200,000 m

**01.02.22 Zulage zusätzliche Kantung bei Alu-Lüftungsprofilen herstellen**
Ausführen zusätzlicher Kantungen für 2- und mehrfach
gekanteter Lüftungsprofile zur Herstellung von Z-,
U-förmigen Querschnitten, Eck-umkantungen etc., als
Zulage zur Pos. Alu-Lüftungsprofile, Zuschnitt ca. 120
mm, 1-fach gekantet, 90°,  unterschiedliche
Abmessungen.
Menge: 20,000 m

**01.02.23 Alu-L-Blechwinkelstreifen, d= 1,0 mm, farbig pulverbeschichtet**
Alu-Blechwinkelstreifen, L-Förmig gekantet, mit
lotrechten Abschnitten an beiden Enden des senkrechten
Schenkels,
pulverbeschichtet, Farbe RAL 70216 anthrazitgrau,
Abmessung:  ca. 160/20/40 mm L/B/H
Materialdicke:  1,0 mm,
befestigt mit Edelstahlnieten obenseitig auf den
fassaden- umlaufenden, bauseitigen
Brandsperr-Sohlbänken aus 1,5mm dickem Stahlblech, als
Fugenhinterlegung zwischen Leibungsverkleidung und
Sohlbänken bei Faserzementtafelbekleidungen der Fassadenflächen zwischen und neben
den Fenstern.
Das Herstellen der erforderlichen Nietbohrungen ist im
EP enthalten.
Menge: 67,000 Stk

**01.02.24 Befestigung Regenfallrohrschellen incl. Bohrungen in Fassadenbekleidung**
Befestigung von Edelstahl-Rohrschellen am Untergrund
aus  Stb-Gebäudeaußenwänden und
Vordach-Stahlkonstruktion aus Quadrat-/-Rechteckrohr
einschl. der hierfür erforderlichen Bohrungen im
Untergrund und Faserzement-Fassadentafeln.

Die Montage hat zwängungsfrei zu erfolgen:
Bohrlochdurchmesser = Befestigungsmittel + 10 mm,
zur Anpassung an die Gewindestangen an die bauseitig
montierten Rohrschellen der Regenfallrohre.
Menge: 14,000 Stk

**01.02.25 Kompriband, Fugenbreite bis 10 mm**
Vorkomprimiertes Dichtband aus offenzelligerm,
imprägniertem Polyurethan-Weichschaumstoff,
witterungsbeständig, halogen- und lösemittelfrei,
einseitig selbstklebend, bei Anschlussen an Bauteile,
wie an Sohlbankunterseiten etc. einlegen.
Fugentiefe bis 10 mm.

Technische Daten:
Baustoffklasse:  B1, schwerentflammbar nach
  DIN 410
Brandklasse:  B-s1-d0 nach DIN EN 13501
Wärmeleitfähigkeit:  < 0,05 W/mk nach DIN EN 12667
Sd-Wert:  < 0,5 m
Temperaturbeständigkeit:  -30 °C bis 90°C
Fugendurchlasskoeffizient:  a < 1,0 nach DIN 18542
Eingruppierung:  BG1 nach DIN 18542
Schlagregendichtheit:  600 Pa nach EN 1027

Als Leitfabrikat gilt:
Illmod TP 600 o. glw. A.

'.............................'
Angebotenes Fabrikat
Menge: 5,000 m

**01.02.26 Unterfütterung von Fassadentafelflächen bis 0,25 m²**
Einbau von Unterkonstruktionen/Unterfütterungen aus
Alu-U-Profilen unter die Fassadenverkleidung zur
stabilen Befestigung von aufgeschraubten Bauteilen,
wie zum Beispiel Windwächter für Sonnenschutz,
Geländeranschlüsse etc. nach Angabe des AG.
Größe der Unterfütterung bis 0,25 m2 einschl. aller
erforderlichen Anpassarbeiten.
Menge: 5,000 Stk

**01.02.27 Unterfütterung von Fassadentafelflächen bis 0,5 m ²**
wie in Pos. Fassadenteilflächen bis 0,25 m2
beschrieben, jedoch Größe der Unterfütterung bis 0,5
m2 einschl. aller erforderlichen Anpassarbeiten.
Menge: 5,000 Stk

**01.02.28 Aussparungungen in Fassadentafeln, rund, Dm bis 350 mm**
Zulage für das Herstellen von Aussparungen bis Ø 350
mm in der abgehängten Faserzementtafel-Bekleidung der
Vordachuntersichten für Deckeneinbauleuchten etc.
Die Öffnungen sind umlaufend mind. 5 mm größer als das
durchdringende Bauteil herzustellen.
Schnittkanten sind mit systemeigener Versiegelung zu
imprägnieren (Luko-Imprägniereung).
Menge: 6,000 Stk

**01.02.29 Aussparungungen in Fassadentafeln, rund, Dm bis 700 mm**
wie in Pos. Fassadendurchdringungen, rund bis 350 mm
beschrieben, jedoch bis Ø 700 mm.
Menge: 15,000 Stk

**01.02.30 Aussparungungen in Fassadentafeln, eckig, bis 300 cm²**
wie in Pos. Fassadendurchdringungen, rund bis 50 mm
beschrieben, jedoch eckig bis 300 cm2.
Menge: 1,000 Stk

#### Titel 01.03 Bestandsdokumentation und Arbeiten auf N

**01.03.1 Bestandsdokumentation**
Erstellen einer Bestandsdokumentation über die
erbrachte Leistung. Alle in den unten aufgelisteten
Angaben zu den Nummern 1-5 müssen unter Einhaltung der
nachstehenden Gliederung enthalten sein.

Inhaltsverzeichnis

1.  Firmendaten
1.1  Ansprechpartner
1.2  Fachbauleitererklärung
1.3  Fachunternehmererklärung
1.4  Übereinstimmungserklärung

2.  Planunterlagen

3.  Produkt- und Gerätedatenblätter /
  Verwendbarkeitsnachweis etc.

4.  Nachweise (Konstruktionen, Funktionstests, etc.)

5.  Pflegeanweisung mit Wartungshinweise
  Wartungsverträge

Hinweis zur Bestandsdokumentation:
Die Bestandsdokumentation ist mind. 10 Tage vor der
Abnahme vorzulegen.
Der AN ist erst nach Vorlage der Dokumentation zur
Stellung der Schlussrechnung berechtigt.
Die gesamte Bestandsdokumentation ist auf einen
mobilen Datenträger (Stick o. glw.) sowie in 1-Fach in
Papierform (A4-Ordner) dem Bauherrn zu überreichen.
Die Bestandsdokumentation ist vorab per E-Mail an die
Bauleitung zu senden.
Die vollständige Bestandsdokumentation ist Bestandteil
der Leistung und Voraussetzung zur Zahlung der Schlussrechnung.
Menge: 1,000 psch

*Hinweis*
Unvorhersehbare Leistungen, die sich bei der
Ausführung des Auftrags zwingend zur Erstellung des
Werkes ergeben und unverzüglich vom Auftragnehmer
erfüllt werden müssen, sind vor Arbeitsbeginn bei der
Bauleitung anzuzeigen.
Regiearbeiten dürfen nur auf ausdrückliche Anordnung
bzw. mit Genehmigung der Bauleitung durchgeführt
werden.
Berichte hierüber sind spätestens 3 Tage nach
Ausführung zur Unterschrift vorzulegen. Nicht
gegengezeichnete Berichte werden bei der Abrechnung
nicht anerkannt.
In den schriftlichen Regieberichten ist aufzuführen:
-  das Datum
-  die Bezeichnung der Baustelle
-  die genaue Bezeichnung des Ausführungsortes
innerhalb der Baustelle
-  die Art der Leistung,
-  die Namen der Arbeitskräfte und deren Berufs-,
Lohn- und Gehaltsgruppe
-  die geleisteten Arbeitsstunden je Arbeitskraft
-  Geräteeinsatz mit Bezeichnung
-  verwendete Materialien

Stundenlohn- bzw. Regiearbeiten werden nach den
vereinbarten Sätzen einschl. aller Zuschläge wie
Unternehmerzuschläge, Lohnnebenkosten, Fahrgeld,
Auslösen und dergleichen abgerechnet. Zeitzulagen
erfolgen nach dem, bei der Ausführung, geltenden
Tarifvertrag.
Bei allen Arbeiten wird nur die jeweils dafür
notwendige Qualifikation des Personals anerkannt.
Polier- und Aufsichtstunden werden nicht extra
vergütet.
Es gelten die festen Stundenverrechnungssätze, in
denen unaufgegliedert Lohn- und wirksame Leistungen
sowie Lohn- und Gehaltsnebenkosten, wie Auslösungen,
Trennungs-, Wege-, Unterkunftsgeld, und Reisekosten,
enthalten sind.
Zuschläge für Nacht-, Sonntags- und Feiertagsarbeiten
sind nicht in die Verrechnungssätze einzubeziehen.
Der Bieter erklärt, daß die Verrechnungssätze unter
Beachtung der preisrechtlichen Vorschriften ermittelt
wurden und unabhängig von der Anzahl der abgerechneten
Stunden gelten.

**01.03.2 Vorarbeiter**
für unvorhersehbare Arbeiten, für deren Ausführung der
die Fachkenntnisse und der Rang eines Vorarbeiters
erforderlich sind.
Menge: 6,000 Std

**01.03.3 Facharbeiter**
für unvorhersehbare Arbeiten, für deren Ausführung eine
Facharbeiterausbildung erforderlich ist.
Menge: 8,000 Std

**01.03.4 Zusätzliche An- und Abfahrt**
Zusätzliche An- und Abfahrt für 1 Kolonne Fachpersonal
(bis
2 Personen) einschl. erforderl. Fahrzeuge
(Transporter/LKW) bis 7,5 to mit Fahrer, bei bauseitig
bedingten Arbeitsunterbrechungen 3 1 Arbeitstag, und keiner bestehenden
Möglichkeit die Arbeiten in anderen Gebäudebereichen
auszuführen.

Diese Position ist nur anrechenbar bei Entfernungen
>30 km für die einfache und schnellste Fahrstrecke
zwischen der Firmenstätte des AN, von der die
Auftragsleistung erbracht wird, und der Baustelle.

Die Bauleitung ist vor dem Einstellen der Arbeiten
entsprechend zu informieren, die Arbeitsunterbrechung
ist zu begründen und zu dokumentieren.
Menge: 1,000 Stk

USt %: 19,00
